# Chimenea modelo Huelva de Bronpi. Sistema de cristal limpio. Potencia calorífica: 16kw

- Propiedad del archivo: CONSTRUNARIO
- Formato: FIEBDC-3/2012
- Programa: Construnario Versión 3.51
- Fecha de los precios: 09/09/2022
- Divisa: EUR

**HUELVA** u Chimenea modelo Huelva de Bronpi. Sistema de cristal limpio. Potencia calorífica: 16kw
Sistema de Cristal Limpio Potencia calorífica: 16kw Rendimiento (%): 76% Consumo mín-máx. (kg/h): 4,9kg/h Volumen calefactable (m3): 400m3 Interior Metálico Elaborado en fundición y acero Peso (kg): 159kg Diámetro salida de humos (mm): 200mm Boca útil cámara (mm): 538x310x600mm Tamaño máx. troncos (cm): 60cm
