# Estufa de aire de pellets, modelo Abril Extra de Bronpi. Potencia máx: 11kw

- Propiedad del archivo: CONSTRUNARIO
- Formato: FIEBDC-3/2012
- Programa: Construnario Versión 3.51
- Fecha de los precios: 09/09/2022
- Divisa: EUR

**ABRIL EXTRA** u Estufa de aire de pellets, modelo Abril Extra de Bronpi. Potencia máx: 11kw
Características Fast On Oasys Plus Doble Sistema de Limpieza Nuevo Diseño del Quemador Sistema de Doble Cámara Sistema de Cristal Limpio Silenciosa Sistema SIC Sistema de Modulación Modelo diseñado para un fácil acceso a mantenimientos Compatible con Kit Wifi Programable Válvula de sobrepresión de la cámara Potencia máx: 11kw Potencia máx-mín (kW): 10,6-5kw Rendimiento (%): 91-93% Consumo máx-mín (kg/h): 2,3-1kg/h Potencia eléctrica (W): 150 - 300W Volumen calefactable (m3): 250m3 Capacidad del depósito (kg): 16kg Interior Vermiculita Autonomía mín-máx (h.): 6,9-16h Peso (kg): 160kg Diámetro salida de humos (mm): 80mm Diámetro aspiración de aire (mm): 50mm Ventilación forzada (n° x m3): 1x430; 1x130 Canalizable: 1x80 Posibilidad de salida de humos superior, lateral o trasera Mando a distancia o centralita Sistema seguridad: S1: Termostato de seguridad pellet, Depresímetro Accesorios compatibles no incluidos: KIT WIFI
