# Lavadora de carga frontal con autodosificación, referencia 3TS494XD de Balay. Carga: 9 kg

- Propiedad del archivo: CONSTRUNARIO
- Formato: FIEBDC-3/2012
- Programa: Construnario Versión 3.51
- Fecha de los precios: 09/09/2022
- Divisa: EUR

**3TS494XD** u Lavadora de carga frontal con autodosificación, referencia 3TS494XD de Balay. Carga: 9 kg
• AutoDosificación de detergente y suavizante • Clase de eficiencia energética A (dentro del rango de A a G)* • Motor ExtraSilencio con 10 años de garantía • AquaControl Plus: ajuste de la entrada de agua en función de la carga para obtener los mejores resultados con el mínimo consumo de agua • Capacidad: 9 kg. • Selección de centrifugado de 1400 a 400 r.p.m.** con exclusión de centrifugado final. • Función Más rápido: hasta un 65% menos de tiempo. • Display LED táctil de gran tamaño con recomendación de carga. • Indicación de tiempo restante, estado de programa y fin diferido hasta 24 h. • Programas especiales: Higiene, Automático, Automático delicado, Súper rápido 15/30 min., Rápido/mix, Ropa oscura, Limpieza del tambor. • Funciones: Prelavado, Menos plancha, Selección de temperatura, Reducción de centrifugado. • Función Pausa+carga: apertura de la puerta durante el ciclo de lavado. • Función Tratamiento antimanchas: elimina hasta 4 tipos específicos de manchas • Sistema automático de distribución de ropa: Sensor 3G. • Tambor VarioSoft con palas asimétricas. • Paneles laterales antivibración. • Aqua Protection. • Bloqueo de seguridad para niños. • Posibilidad de instalación bajo encimera en muebles de altura 85 cm o más.
