# Lavavajillas integrable, referencia 3VT5330DA de Balay. 45 cm

- Propiedad del archivo: CONSTRUNARIO
- Formato: FIEBDC-3/2012
- Programa: Construnario Versión 3.51
- Fecha de los precios: 09/09/2022
- Divisa: EUR

**3VT5330DA** u Lavavajillas integrable, referencia 3VT5330DA de Balay. 45 cm.
Consumo de agua programa Eco 50 °C: 9,5 litros • Clase de eficiencia energética: F (dentro del rango de A a G)*. • Sistema de apertura con puerta deslizante • Tercera bandeja para cubiertos y utensilios • Capacidad: 10 servicios • Motor ExtraSilencio • Control remoto vía App Home Connect • Display digital con bloqueo de seguridad para niños: • - Programación diferida hasta 24 h • - Indicacion de tiempo restante • - Indicación de reposición de sal y abrillantador • Selección directa de programas y funciones • InfoLight • 5 programas de lavado: Eco 50 °C, Automático 45-65 °C, Intensivo 70 °C, 1 hora 65 °C y Prelavado • Programa Favorito • Programa especial Limpieza Plus de la cuba • 3 funciones: Media Carga, Turbo, Programa especial Limpieza Plus de la cuba • Sistema de protección de cristal: Intercambiador de calor • Detección automática de detergentes "Todo en 1" • AquaStop® con garantía de por vida** • Cesta superior RackMatic regulable en 3 alturas • Cesta inferior con sistema de extracción de fácil deslizamiento y freno de seguridad • Varillas abatibles cesta superior/inferior: 0/2 • Cuba íntegra de acero inoxidable con 10 años de garantía. • Accesorios especiales incluidos: Soporte para botellas
