# Placa de inducción, referencia 3EB980AV de Balay. Sin marco de acero inoxidable. Gris antracita

- Propiedad del archivo: CONSTRUNARIO
- Formato: FIEBDC-3/2012
- Programa: Construnario Versión 3.51
- Fecha de los precios: 09/09/2022
- Divisa: EUR

**3EB980AV** u Placa de inducción, referencia 3EB980AV de Balay. Sin marco de acero inoxidable. Gris antracita
Control placa-campana: selección de las funciones de la campana a través de la placa de inducción. • Control Plus con 17 niveles de cocción en cada zona. • 2 zonas de inducción con función Sprint® (boost): • - 1 zona Flex Inducción de 40 x 23 cm. • - 2 inductores centrales adiciones. • - 1 zona Flex Inducción de 40 x 23 cm. • Control de temperatura del aceite con 5 niveles en todas las zonas de cocción. • Función Reconocimiento de desplazamiento del recipiente. • Función Zona Móvil. • Función Comprobar recipiente. • Función Limpieza: bloqueo del control. • Función Memoria. • Función Inicio automático. • Función Mi consumo. • Función Cronómetro. • Programación de tiempo de cocción para cada zona. • Función Alarma con duración de aviso regulable. • Función de Seguridad para niños con opción de bloqueo permanente o temporal. • Función Silencio: posibilidad de desconectar los avisos sonoros. • Autodesconexión antiolvido de la placa. • Indicador de 2 niveles de calor residual para cada zona de cocción (H/h). • Función Potencia máxima regulable: posibilidad de limitar la potencia total de la placa. • Incluye una guía rápida para el Control de temperatura del aceite. • Libro de recetas descargable en la web. • Potencia total máxima de la placa: 7.4 kw
