# Frigorífico americano, referencia 3FAF494XE de Balay. Antihuellas. 178.7 x 90.8 cm

- Propiedad del archivo: CONSTRUNARIO
- Formato: FIEBDC-3/2012
- Programa: Construnario Versión 3.51
- Fecha de los precios: 09/09/2022
- Divisa: EUR

**3FAF494XE** u Frigorífico americano, referencia 3FAF494XE de Balay. Antihuellas. 178.7 x 90.8 cm
• Clase de eficiencia energética F (dentro del rango de A a G)* • Dimensiones (alto x ancho x fondo sin tirador): 178.7 cm x 90.8 cm x 70.7 cm • Tecnología No Frost • Tiradores exteriores • Dispensador de agua, hielo en cubitos y hielo picado mediante tanque interior. Sin conexión a la toma de agua. • Capacidad del tanque de agua: 4.5 l • Electrónica táctil integrada en la puerta • Sistema eficiente de iluminación mediante LED • Cajones para frutas y verduras, con raíles • Bandejas de cristal de seguridad • Sensores inteligentes de control de la temperatura • Descongelación y evaporación automática • Refrigeración "Súper" y Congelación "Súper" con autodesconexión • Alarma óptica y acústica de puerta abierta • Tecnología de alto rendimiento compresor Inverter
