# Desferrizadores magnéticos de parrilla Atex de Calamit

- Propiedad del archivo: CONSTRUNARIO
- Formato: FIEBDC-3/2012
- Programa: Construnario Versión 3.51
- Fecha de los precios: 09/09/2022
- Divisa: EUR

**DESPAR** u Desferrizadores magnéticos de parrilla Atex de Calamit
Los desferrizadores magnéticos de parrilla son equipamientos económicos indicados para extraer los metales ferro magnéticos de materiales inertes en las instalaciones de reciclaje y tratamiento de residuos, en la industria alimentaria, del plástico y de la madera, en la recuperación de metales ferrosos por la trituración de electrodomésticos, automóviles, r.a.e.e. "ordenador", en las instalaciones de molienda de los minerales, esenciales para la industria del vidrio y la cerámica.
