# Desferrizadores magnéticos tipo barras Atex de Calamit

- Propiedad del archivo: CONSTRUNARIO
- Formato: FIEBDC-3/2012
- Programa: Construnario Versión 3.51
- Fecha de los precios: 09/09/2022
- Divisa: EUR

**DEABAR** u Desferrizadores magnéticos tipo barras Atex de Calamit
Los desferrizadores magnéticos tipo Barras son equipamientos económicos indicados para extraer los metales hierro magnéticos de materiales inertes en las instalaciones de reciclaje y tratamiento de residuos, en la industria alimentaria, del plástico y de la madera, en la recuperación de metales ferrosos por la trituración de electrodomésticos, automóviles, raee "ordenador", en las instalaciones de molienda de los minerales, esenciales para la industria del vidrio y la cerámica. Las Barras magnéticas son utilizadas donde se encuentran tolvas, en la salida o en la carga de cintas transportadoras y cócleas, en los conductos de transporte en aspiración o en caída por gravedad para la desferrización de cereales, harinas, polvos, gránulos plásticos, serrín, etcétera.
