# Electroimanes AT de estanqueidad de Calamit

- Propiedad del archivo: CONSTRUNARIO
- Formato: FIEBDC-3/2012
- Programa: Construnario Versión 3.51
- Fecha de los precios: 09/09/2022
- Divisa: EUR

**ELECTROESTA** u Electroimanes AT de estanqueidad de Calamit
Los electroimanes AT de estanqueidad son muy útiles para bloquear o levantar a distancia piezas ferromagnéticas de cualquier tamaño. Alimentados con corriente continua trabajan como normales imanes permanentes. El tipo electropermanente es utilizado cuando se quiere evitar la separación accidental de la pieza en caso de corte de alimentación eléctrica. Además Calamit realiza Electroimanes en c.a. (EM) o c.c. (PM) a tracción y empuje con fuerzas que van desde pocos gramos a los 400 Kg.
