# Puerta interior de paso lisa, modelo FLAT de Carré. Hoja de 40 mm de grosor

- Propiedad del archivo: CONSTRUNARIO
- Formato: FIEBDC-3/2012
- Programa: Construnario Versión 3.51
- Fecha de los precios: 09/09/2022
- Divisa: EUR

**FLATCAR** u Puerta interior de paso lisa, modelo FLAT de Carré. Hoja de 40 mm de grosor
Puerta interior de paso lisa, modelo FLAT. Hoja de 40 mm de grosor, con interior de fibra compacta de 33 mm de grosor, insonora hasta 22 Db y un tablero de 3 mm de grosor en cada cara. Marco interior perimetral de fibras de 33×40 mm de espesor. Incluye pernios de pala ancha Igle y cerradura Tesa 134 U, embellecedor alojado en el cerradero del batiente. Manetas LOGIC. Revestimiento del premarco mediante jamba y tapeta sin clavetear, sistema CARRÉ. Junta de goma perimetral. Tapetas laterales de 19 mm y superiores de 16 mm con entrega superior recta.
