# Puerta interior de paso lisa Corredera exterior, modelo NATURA de Carre. Hoja de 40 mm

- Propiedad del archivo: CONSTRUNARIO
- Formato: FIEBDC-3/2012
- Programa: Construnario Versión 3.51
- Fecha de los precios: 09/09/2022
- Divisa: EUR

**NATURACAR** u Puerta interior de paso lisa Corredera exterior, modelo NATURA de Carre. Hoja de 40 mm
Puerta interior de paso lisa Corredera exterior, modelo NATURA, con vetado de madera horizontal y en vertical. Hoja de 40 mm de grosor, con interior de fibra compacta de 33 mm de grosor, insonora hasta 22 Db y un tablero de 3 mm de grosor en cada cara. Marco interior perimetral de fibras de 33×40 mm de espesor. Incluye Guia SLID KLEIN 85. Revestimiento del premarco mediante jamba y tapeta sin clavetear, sistema CARRÉ. Tapetas laterales de 19 mm y superiores de 16 mm con entrega superior recta. También disponible en formato hoja de suelo a techo.
