# Módulo principal videoportero, referencia DS-KD8003-IME1/EU de Casmar. IP modulable de exterior de 1 pulsador de llamada

- Propiedad del archivo: CONSTRUNARIO
- Formato: FIEBDC-3/2012
- Programa: Construnario Versión 3.51
- Fecha de los precios: 09/09/2022
- Divisa: EUR

**DS-KD8003-IME1EU** u Módulo principal videoportero, referencia DS-KD8003-IME1/EU de Casmar. IP modulable de exterior de 1 pulsador de llamada
Módulo principal de videoportero IP modulable de exterior de 1 pulsador de llamada. No incluye marco de montaje.
