# Detector óptico convencional, referencia D9000SR de Casmar. Tecnología convencional

- Propiedad del archivo: CONSTRUNARIO
- Formato: FIEBDC-3/2012
- Programa: Construnario Versión 3.51
- Fecha de los precios: 09/09/2022
- Divisa: EUR

**D9000SR** u Detector óptico convencional, referencia D9000SR de Casmar. Tecnología convencional
Tecnología Convencional Tecnología Detección Óptico Norma EN54-7 Apto Zonas Seg. Intrínseca No Base Sirena Incorporada No Protección IP IP40 Tipo de Conexión Cableado Consumo (mA) 20 Temperatura de Trabajo 10 ~ 50ºC Peso (kg) 0.1 Disponibilidad A Marca Dmtech Base (VAD) No Base (VID) No
