# Detector doble tecnología con AM, referencia KX15DTAM de Casmar. Alcance 15m. Grado 3

- Propiedad del archivo: CONSTRUNARIO
- Formato: FIEBDC-3/2012
- Programa: Construnario Versión 3.51
- Fecha de los precios: 09/09/2022
- Divisa: EUR

**KX15DTAM** u Detector doble tecnología con AM, referencia KX15DTAM de Casmar. Alcance 15m. Grado 3
Tipo Detector Volumétrico Doble Tecnología Interior / Exterior Interior Alcance (m) 15 Ángulo de Apertura 85º Grado 3 Antienmascaramiento Sí Inmunidad Mascotas No Conexionado Cableado Altura Montaje Mínima (m) 1.8 Altura Montaje Máxima (m) 2.4 Autoalimentada No Banda Microondas X Bidireccional Radio No Cobertura Volumétrico Conexión a Bus No Consumo (mA) 30 Sensor PIR Digital Temperatura de Trabajo -30 ~ 50ºC Material Carcasa Plástico ABS RFLs Integradas Sí Garantía 2 Años Alimentación 9 - 16 Vdc Alto (cm) 11.7 Ancho (cm) 6.9 Profundo (cm) 5 Peso (kg) 0.13 Disponibilidad A Marca Hikvision Basic
