# Mini domo IP, referencia DS-2CD1343G0-I de Casmar. IP 4Mpx, IR 30 m, óptica fija 2.8mm, IP67, 12 Vdc/PoE

- Propiedad del archivo: CONSTRUNARIO
- Formato: FIEBDC-3/2012
- Programa: Construnario Versión 3.51
- Fecha de los precios: 09/09/2022
- Divisa: EUR

**DS-2CD1343G0-I** u Mini domo IP, referencia DS-2CD1343G0-I de Casmar. IP 4Mpx, IR 30 m, óptica fija 2.8mm, IP67, 12 Vdc/PoE
Tipo de Cámara Minidomo Resolución 4 Mpx (2560 x 1440) Tecnología Cámara IP Tipo de Óptica Fija Distancia Focal 2,8 mm LEDs 30 m IR WDR 120 dB Análisis de Video Detección de Movimiento Anticorrosión No Exterior IP67 Tecnología de Vídeo IP Alimentación 12 Vdc / PoE 802.3af Alto (cm) 8.53 Ancho (cm) 11 Profundo (cm) 11 Peso (kg) 0.35 Disponibilidad A Marca Hikvision Value Soporte Base DS-1280ZJ-S Soporte Esquina DS-1276ZJ-SUS Soporte Pared DS-1272ZJ-110-TRS Soporte Poste DS-1275ZJ-SUS Ángulo de Ajuste 3 ejes Iluminación Mínima 0.01lux Slot SD Micro SD (256 GB)
