# Portatoallas soportes, referencia 9718B de Surya. 60x13

- Propiedad del archivo: CONSTRUNARIO
- Formato: FIEBDC-3/2012
- Programa: Construnario Versión 3.51
- Fecha de los precios: 12/09/2022
- Divisa: EUR

| Código | Ud | Descripción |
|---|---|---|
| 9718BSUR | u | Portatoallas soportes, referencia 9718B de Surya. 60x13 |
