# Aislante térmico impermeable reflexivo multicapa referencia Tecnotermic A3 SM de Tecnol. Cámaras de aire, techos, suelos, fachadas y cubiertas

- Propiedad del archivo: CONSTRUNARIO
- Formato: FIEBDC-3/2012
- Programa: Construnario Versión 3.51
- Fecha de los precios: 12/09/2022
- Divisa: EUR

**TECNOA3** m Aislante térmico impermeable reflexivo multicapa referencia Tecnotermic A3 SM de Tecnol. Cámaras de aire, techos, suelos, fachadas y cubiertas
Aislamiento reflexivo creado específicamente para paredes, también es aplicable en suelos. Por su composición, este tipo de aislamiento reflexivo impide la salida del calor de hogares y construcciones en invierno. En verano, evita la entrada de la radiación solar, reflejándola hacia el exterior. VENTAJAS: Ahorro de energía: con aislamiento reflexivo conseguirás disminuir el gasto energético. Mínimo espesor (8mm) -> Máximo rendimiento (R = 2 m2 · K/W) Semirrígido y fácilmente adaptable Aislamiento multiefecto Impermeable y transpirable al vapor de agua Reciclable y libre de CFC’s USOS: Cámara de aire Rotura del puente térmico Falsos techos Cubiertas bajo teja Suelos radiantes Fachadas ventiladas RENDIMIENTO: Con 1 rollo de TECNOTERMIC A3 se pueden cubrir aprox. 36 m2 Presentación: Rollo de 30m x 1,20m ESPECIFICACIONES TÉCNICAS: Composición: 2 capas de aluminio, burbujas de polietileno y aire termo-selladas a una espuma de polietileno expandido Resistencia térmica: R = 2 m2 · K/W Índice de reflexión: 95% Espesor: 8 mm Peso: 400 g/m2 Norma CE: Sí Ignífugo: Clasificado M1
