# Masilla para reparar y sellar grietas bajo agua referencia Epoxi Water de Tecnol. Bicomponente

- Propiedad del archivo: CONSTRUNARIO
- Formato: FIEBDC-3/2012
- Programa: Construnario Versión 3.51
- Fecha de los precios: 12/09/2022
- Divisa: EUR

**EPOXWAT** kg Masilla para reparar y sellar grietas bajo agua referencia Epoxi Water de Tecnol. Bicomponente
Aplicaciones Superficies húmedas o sumergidas en agua dulce o salada Soportes verticales u horizontales, material tixotrópico En soportes de hormigón y acero Uso directo bajo el agua Propiedades Fácil manejo Proporción de la mezcla 1 a 1 (Componente A+B)
