# Polímero adhesivo de contacto en frío de alta resistencia referencia Colafix Play de Tecnol. 10 l. Monocomponente

- Propiedad del archivo: CONSTRUNARIO
- Formato: FIEBDC-3/2012
- Programa: Construnario Versión 3.51
- Fecha de los precios: 12/09/2022
- Divisa: EUR

**COLAFIX** l Polímero adhesivo de contacto en frío de alta resistencia referencia Colafix Play de Tecnol. 10 l. Monocomponente
Aplicaciones: Césped artificial Chapado de madera Corcho Losetas de EPDM Gomas y plásticos en general Piel y cuero Propiedades Monocomponente Base solvente Se aplica con brocha y espátula
