# Controlador de 2 puertas / 4 lectores de alta seguridad, referencia A22K de CDVI

- Propiedad del archivo: CONSTRUNARIO
- Formato: FIEBDC-3/2012
- Programa: Construnario Versión 3.51
- Fecha de los precios: 12/09/2022
- Divisa: EUR

**A22K_CDV** u Controlador de 2 puertas / 4 lectores de alta seguridad, referencia A22K de CDVI
Solución de alta seguridad y gestión sencilla (sin programadores o tarjetas de configuración). El sistema crea automáticamente claves encriptadas de autenticación únicas por cada sitio y credencial (claves diversificadas). Encriptación AES de extremo a extremo (desde que se presenta la tarjeta en el lector hasta su ordenador, tablet o smartphone). Diga "NO" al clonado de tarjetas con el controlador ATRIUM A22K, los lectores K2 y las tarjetas CDVI DESFire EV2. Gestiona dos puertas y cuatro lectores Desfire EV2 (OSDP). Servidor web integrado con conexión segura HTTPS (SSL/TLS). Software de gestión gratuito.
