# Abrepuertas eléctrico simétrico a 24 V, referencia SR24 de CDVI. Empotrable

- Propiedad del archivo: CONSTRUNARIO
- Formato: FIEBDC-3/2012
- Programa: Construnario Versión 3.51
- Fecha de los precios: 12/09/2022
- Divisa: EUR

**SR24CDVI** u Abrepuertas eléctrico simétrico a 24 V, referencia SR24 de CDVI. Empotrable
Reversible y empotrable. Apto para puertas tanto de apertura hacia izquierda como a derecha. Pestillo regulable hasta 4 mm. Varistor integrado.
