# Cemento de aluminato de calcio con muy altas resistencias mecánicas referencia Electroland de Cementos Molins

- Propiedad del archivo: CONSTRUNARIO
- Formato: FIEBDC-3/2012
- Programa: Construnario Versión 3.51
- Fecha de los precios: 12/09/2022
- Divisa: EUR

**ELECTRO** kg Cemento de aluminato de calcio con muy altas resistencias mecánicas referencia Electroland de Cementos Molins
El cemento ELECTROLAND, fabricado por Cementos Molins Industrial, S.A., es un cemento de aluminato de calcio con muy altas resistencias mecánicas a 6 y 24 horas y que a la vez es resistente a ambientes agresivos (sulfatos, marino, ácidos diluidos), a la abrasión y a altas temperaturas (aplicaciones refractarias). Además es un excelente aliado en la formulación de morteros especiales, juntas y pastas autonivelantes de alta tecnología. ELECTROLAND es 100% clinker molturado sin adiciones.
