# Papelera modelo Málaga de Cervic. 75 litros de capacidad. Disponible en tres acabados

- Propiedad del archivo: CONSTRUNARIO
- Formato: FIEBDC-3/2012
- Programa: Construnario Versión 3.51
- Fecha de los precios: 12/09/2022
- Divisa: EUR

**MALAGA** u Papelera modelo Málaga de Cervic. 75 litros de capacidad. Disponible en tres acabados
• Disponible versión selectiva (con identificación del residuo a depositar incorporado al cuerpo de la papelera). • Disponible con o sin cenicero integrado en el techado (el vaciado del mismo se realiza volcándolo al interior de la papelera). • Sistema de recipiente basculante con bloqueo mediante cerradura en el lateral. • Con aro sujetabolsas y recipiente basculante para su vaciado. • Recipiente metálico y partes metálicas del recipiente de madera fabricados en acero galvanizado de 1’5mm de espesor y acabados mediante recubrimiento en polvo de resina de poliéster termoendurecible. • Marco exterior del cuerpo fabricado en acero de 5mm con imprimación anticorrosiva rica en zinc y acabado mediante recubrimiento en polvo de resina de poliéster termoendurecible. • Debe ser fijada al suelo mediante 4 pernos de expansión M8 (incluidos).** En caso de instalarse contra un pared, debe dejarse 15 cm de espacio entre la pared y la papelera (para permitir el abatimiento del recipiente). • Válida para interior y exterior bajo condiciones climatológicas normales. La versión íntegramente metálica puede incluir un tratamiento especial adicional para entornos con condiciones climatológicas extremas como alta salinidad, temperatura o humedad. Consulte el coste extra y el pedido mínimo requerido. • Forma parte de la colección de mobiliario urbano Málaga: Banco, Mesa picnic, Jardinera y Tumbona. • Fiabilidad garantizada: este producto ha superado satisfactoriamente tests de funcionalidad y resistencia bajo condiciones de uso reales.
