# Valla modular modelo Valencia de Cervic. Puede ser instalada individualmente o combinando varias vallas

- Propiedad del archivo: CONSTRUNARIO
- Formato: FIEBDC-3/2012
- Programa: Construnario Versión 3.51
- Fecha de los precios: 12/09/2022
- Divisa: EUR

**VALVALEN** u Valla modular modelo Valencia de Cervic. Puede ser instalada individualmente o combinando varias vallas
Disponible en dos longitudes: 800mm y 1550mm. • Disponible en tres versiones: Barras horizontales, Barras en cruz y Panel Deployé. • Disponible con dos sistemas de fijación: anclable y empotrable. • Fabricada en acero galvanizado de 3 mm de espesor. • Interior (barras horizontales, cruzadas y depoyé) fabricados en acero galvanizado de 1,5mm de espesor • Acabado mediante recubrimiento en polvo de resina de poliéster termoendurecible. • Fijable al suelo mediante pernos de expansión M8 (incluidos). • Válida para instalarse en el exterior bajo condiciones climatológicas normales. Para condiciones climatológicas extremas como alta salinidad, temperatura o humedad, puede incluir un tratamiento especial adicional. Consulte el coste extra y el pedido mínimo requerido. • Fiabilidad garantizada: este producto ha superado satisfactoriamente tests de funcionalidad y resistencia bajo condiciones de uso reales.
