# Chimenea monobloque hogar panorámico modelo Vision de Fugar. Frontal

- Propiedad del archivo: CONSTRUNARIO
- Formato: FIEBDC-3/2012
- Programa: Construnario Versión 3.51
- Fecha de los precios: 03/02/2023
- Divisa: EUR

**VISION** u Chimenea monobloque hogar panorámico modelo Vision de Fugar. Frontal
Puerta con el sistema de abertura guillotina o escamoteable y a su vez, abertura batiente y cierre con sistema magne´tico. Opcionalmente pueden incorporar: • Ca´mara de aire para mejorar la conveccio´n natural y facilitar su montaje, totalmente recomendable. • Ca´mara de aire preparada para conveccio´n forzada y turbina de 430 m3/h con centralita, termostato y mando a distancia, para enviar el aire caliente ma´s lejos, ma´s ra´pido. • Marco perimetral embellecedor para rematar el pladur, obra y facilitar su montaje, totalmente recomendable. • Marco perimetral oculto para rematar el pladur, obra y facilitar su montaje. • Al estar construidas todas las chimeneas monobloques hogares panora´micos VISION para permitirnos disfrutar del fuego cerrado o abierto si nos apetece y, segu´n el emplazamiento y connotaciones del mismo, pueden incorporar una toma para entrada de aire primario exterior, totalmente personalizada. • Base soporte regulable en altura y totalmente personalizada.
