# Contadores de agua serie CZ4000 de Contazara. Calibres 15 y 20 mm

- Propiedad del archivo: CONSTRUNARIO
- Formato: FIEBDC-3/2012
- Programa: Construnario Versión 3.51
- Fecha de los precios: 04/11/2022
- Divisa: EUR

**CZ4000** u Contadores de agua serie CZ4000 de Contazara. Calibres 15 y 20 mm
La Serie de contadores de agua CZ4000 comprende los calibres 15 y 20 mm. Combina la mejor mecánica volumétrica con la electrónica más fiable y probada de CONTAZARA. Un sensor de última generación, detecta el giro de la cámara volumétrica de manera que se eliminan todo tipo de engranajes y por tanto el envejecimiento con el paso del tiempo. Las señales recogidas por el sensor, son convertidas por la electrónica de adaptación mediante el sistema de detección de giro y seguridad, enviándose como señales digitales al microprocesador dónde se traducen a información estadística de gran valor, permitiéndose su recepción mediante cualquier sistema de comunicación presente y futuro. El cliente puede elegir el rango de precisión, desde R315 hasta R1000.
