# Contadores de agua caliente serie CZ3000 de Contazara. Calibres de 15 a 40 mm

- Propiedad del archivo: CONSTRUNARIO
- Formato: FIEBDC-3/2012
- Programa: Construnario Versión 3.51
- Fecha de los precios: 04/11/2022
- Divisa: EUR

**CZ3000** u Contadores de agua caliente serie CZ3000 de Contazara. Calibres de 15 a 40 mm
La Serie de contadores de agua caliente CZ3000 T30/90 comprende los calibres de 15 a 40 mm. Está compuesta por equipos de medida y gestión de agua que combinan la electrónica más avanzada con la mejor precisión para medir el agua caliente entre 30 y 90 ºC. La información digital permite conocer los hábitos de consumo para la gestión de fugas, roturas, fraudes..y realizar una facturación exacta a cada domicilio independientemente, fomentando el ahorro de agua caliente y el pago justo.
