# Caldera biomasa de pellets, modelo Bioclass IC DX de Domusa. Potencias disponibles: 18, 25 y 34 Kw

- Propiedad del archivo: CONSTRUNARIO
- Formato: FIEBDC-3/2012
- Programa: Construnario Versión 3.51
- Fecha de los precios: 12/09/2022
- Divisa: EUR

**BIOCLASS** u Caldera biomasa de pellets, modelo Bioclass IC DX de Domusa. Potencias disponibles: 18, 25 y 34 Kw
Esta gama de calderas Bioclass IC DX es la solución ideal para realizar la transición energética hacia el uso de combustibles renovables. Agua caliente sanitaria por acumulación, buffer de inercia y depósito de reserva en un mismo equipo de reducidas dimensiones / Gran producción de ACS con acumulador de inoxidable / Conectividad a través de la APP iConnect. Conectividad a través de la APP Calefacción y ACS Equipamiento completo Limpieza automática Control de combustión "Flame Logic" Acumulador inoxidable integrado
