# Bomba de calor, referencia Dual Clima R de Domusa. Potencias: 6, 9 ,12, 16 y 19 kW

- Propiedad del archivo: CONSTRUNARIO
- Formato: FIEBDC-3/2012
- Programa: Construnario Versión 3.51
- Fecha de los precios: 12/09/2022
- Divisa: EUR

**DUALCLIMAR** u Bomba de calor, referencia Dual Clima R de Domusa. Potencias: 6, 9 ,12, 16 y 19 kW
Sistema Monobloc Completo pack de soluciones de instalación (Calefacción, refrigeración y ACS) Funcionamiento desde -20ºC Posibilidades de combinar con otras energías (Solar, gas y gasóleo) 5 potencias: 6, 9 ,12, 16 y 19 kW
