# Caldera mural de condensación a gas modelo Evol Top NG de Domusa. Potencias disponibles: 24 kW, 28 kW y 32 kW

- Propiedad del archivo: CONSTRUNARIO
- Formato: FIEBDC-3/2012
- Programa: Construnario Versión 3.51
- Fecha de los precios: 12/09/2022
- Divisa: EUR

**EVOLTOPNG** u Caldera mural de condensación a gas modelo Evol Top NG de Domusa. Potencias disponibles: 24 kW, 28 kW y 32 kW
Rendimiento superior al 108% Control de combustión "Gas adaptative" Modulación 1:10 Bajo NOx Clase 6 Gran producción de ACS
