# Lector multitecnología con videoportero integrado referencia EVOPass 80 de Dorlet

- Propiedad del archivo: CONSTRUNARIO
- Formato: FIEBDC-3/2012
- Programa: Construnario Versión 3.51
- Fecha de los precios: 12/09/2022
- Divisa: EUR

**EVOPASS80** u Lector multitecnología con videoportero integrado referencia EVOPass 80 de Dorlet
Lector multitecnología con videoportero integrado, diseñado para Control de Accesos y/o punto de fichaje con funciones avanzadas. Lector multitecnología con posibilidad de incorporar lector de proximidad MIFARE/DESFIRE, credenciales virtuales NFC/BLE y/o lector biométrico de huella dactilar. Opción de incluir micrófono-altavoz y cámara de video para funciones de interfono y videoportero.
