# Manilla electrónica CX referencia PMME de Dorlet. Funcionamiento mediante tarjetas de proximidad

- Propiedad del archivo: CONSTRUNARIO
- Formato: FIEBDC-3/2012
- Programa: Construnario Versión 3.51
- Fecha de los precios: 12/09/2022
- Divisa: EUR

**PMME** u Manilla electrónica CX referencia PMME de Dorlet. Funcionamiento mediante tarjetas de proximidad
Manilla electrónica con funcionamiento mediante tarjetas de proximidad MIFARE® ó MIFARE DESFIRE®. Con control sólo en entrada y salida libre desde el interior, posibilidad de instalación con lector de entrada y salida. Tanto el lector, el mecanismo de apertura, la electrónica y las baterías se integran dentro de la manilla. Diseñado en acabado metálico y en un tamaño reducido, añade a la puerta un sistema de control de accesos rápido y sin cableado. Instalación para interiores (IP65) con posibilidad de exteriores (IP66).
