# Programa formativo para gestionar proyectos BIM de Editeca

- Propiedad del archivo: CONSTRUNARIO
- Formato: FIEBDC-3/2012
- Programa: Construnario Versión 3.51
- Fecha de los precios: 12/09/2022
- Divisa: EUR

**C2404EDI_1** u Programa formativo para gestionar proyectos BIM de Editeca
Programa Formativo para gestionar proyectos BIM de manera eficiente, optimizada y aplicando las últimas tecnologías
