# Barra de luces LED, referencia 3528018 de Farnell. Barra de Luz LED, Blanco Neutro, 4800 lm, 43.5 W, 240 VAC, 1.215 m, IK08, IP65

- Propiedad del archivo: CONSTRUNARIO
- Formato: FIEBDC-3/2012
- Programa: Construnario Versión 3.51
- Fecha de los precios: 13/09/2022
- Divisa: EUR

**3528018** u Barra de luces LED, referencia 3528018 de Farnell. Barra de Luz LED, Blanco Neutro, 4800 lm, 43.5 W, 240 VAC, 1.215 m, IK08, IP65
La gama Ledinaire Waterproof proporciona el máximo rendimiento y durabilidad a gran valor. Como una solución de luminaria LED lista para usar para todas sus necesidades diarias, se puede implementar en una amplia variedad de ubicaciones.
