# Estufa de combustible sólido modelo Vulcano de Estufas Tomás. Potencia: 10-12 kw

- Propiedad del archivo: CONSTRUNARIO
- Formato: FIEBDC-3/2012
- Programa: Construnario Versión 3.51
- Fecha de los precios: 12/09/2022
- Divisa: EUR

**VULCA** u Estufa de combustible sólido modelo Vulcano de Estufas Tomás. Potencia: 10-12 kw
- Chimenea: 10 cmØ - Medidas: 88x50x18 cm
