# Rastrel en madera de Flandes, mecanizado 4 cares con los 4 cantos vivos o sin romo de Gabarro

- Propiedad del archivo: CONSTRUNARIO
- Formato: FIEBDC-3/2012
- Programa: Construnario Versión 3.51
- Fecha de los precios: 12/09/2022
- Divisa: EUR

**RASFLA** m Rastrel en madera de Flandes, mecanizado 4 cares con los 4 cantos vivos o sin romo de Gabarro
Rastrel en madera de Flandes, mecanizado 4 cares con los 4 cantos vivos o sin romo. Los rastreles son listones que pulidos o no, se acollan al suelo para posteriormente instalar encima de ellos, tarima o cualquier producto que necesite de una base de madera donde fijarlo. El Tratamiento Autoclave, ofrece una protección preventiva contra toda clase de hongos, insectos e invertebrados marinos, así como de los elementos dañinos en la construcción sobre el agua. 4CV M2C = 4 cantos vivos mecanizado 2 caras 4CV M4C = 4 cantos vivos mecanizado 4 caras
