# Tablero de fibras MDF de Gabarró. SP 600 CARB2 Largo: 2440; ancho: 1220; grueso: 10

- Propiedad del archivo: CONSTRUNARIO
- Formato: FIEBDC-3/2012
- Programa: Construnario Versión 3.51
- Fecha de los precios: 12/09/2022
- Divisa: EUR

**20098** m2 Tablero de fibras MDF de Gabarró. SP 600 CARB2 Largo: 2440; ancho: 1220; grueso: 10
MDF Estandar es un tablero de fibras obtenidas a partir de madera seleccionada, aglutinadas con resinas sintéticas mediante presión y calor. Disponemos de Certificación CARB2 en algunos gruesos y formatos. Certificación que hace referencia a los requisitos en cuanto a la emisión de formaldehído. Certificación de acuerdo con las reglas del organismo oficial California Air Resource
