# Cancelas de aluminio serie Caravelle de Gabia Metal. Más de 300 modelos diferentes

- Propiedad del archivo: CONSTRUNARIO
- Formato: FIEBDC-3/2012
- Programa: Construnario Versión 3.51
- Fecha de los precios: 12/09/2022
- Divisa: EUR

**CARAVELLE** m Cancelas de aluminio serie Caravelle de Gabia Metal. Más de 300 modelos diferentes
Le presentamos las cancelas y vallas de aluminio CARAVELLE , con más de 300 modelos, desde una línea moderna con un toque sobrio y actual, hasta un rústico, pasando por la línea clásica. Destacan por su simetría interior y exterior. Usted puede crear su propio diseño, nos adaptamos a sus preferencias y necesidades. Al ser de aluminio, son muy ligeras y resistentes, no se oxidan, tienen un mínimo mantenimiento y son muy fáciles de limpiar. Son cancelas ensambladas mecánicamente, con hojas totalmente rígidas e indeformables, no hay ninguna soldadura, si un golpe estropeara su cancela, es posible desmontarla y reemplazar la parte dañada. En nuestros apartados puede ver los distintos tipos de puertas en modelo corredera, abatible en una y dos hojas, y vallas, en diferentes modelos y colores.
