# Puerta enrollable galvanizada ciega de Gabia metal. Lamas de chapa galvanizada de 105x0.07 mm,

- Propiedad del archivo: CONSTRUNARIO
- Formato: FIEBDC-3/2012
- Programa: Construnario Versión 3.51
- Fecha de los precios: 12/09/2022
- Divisa: EUR

**ENROGALV** m Puerta enrollable galvanizada ciega de Gabia metal. Lamas de chapa galvanizada de 105x0.07 mm,
La puerta enrollable de CHAPA GALVANIZADA de la marca GABIAMETAL se puede fabricar a la medida que usted necesite y en los modelos, ciego, troquelado o micro perforado, con acabado opcional lacado al horno en color según carta ral, dependiendo de sus necesidades y requerimientos. Está constituida mediante lamas nervadas de chapa galvanizada de 105x0.07 mm, cosidos lateralmente mediante sistema de tapones ó patines laterales de plástico, zócalo inferior reforzado de chapa galvanizada de dimensiones 135x3mm, con sistema de cojinetes laterales en los extremos para un suave funcionamiento de la puerta. Guías laterales de acero galvanizado de sección 45x25 mm. Soportes de testero superiores galvanizados. Ejes reforzados de acero galvanizado, con poleas de nylon y muelles de torsión. Topes de seguridad exteriores fabricados en plástico con refuerzo interior.
