# Antepecho lineal con reja trenzada incorporada, referencia BAL-ROT V-A60 de Vallas Metalia

- Propiedad del archivo: CONSTRUNARIO
- Formato: FIEBDC-3/2012
- Programa: Construnario Versión 3.51
- Fecha de los precios: 12/09/2022
- Divisa: EUR

**BAL-ROT V-A60** m Antepecho lineal con reja trenzada incorporada, referencia BAL-ROT V-A60 de Vallas Metalia
Incluye: Rótulas BAL-ROT Tornillería de anclaje Bolsa de protección en obra
