# Barandilla por tramos independientes y pasamanos integrado en el cuerpo referencia BTL de Vallas Metalia

- Propiedad del archivo: CONSTRUNARIO
- Formato: FIEBDC-3/2012
- Programa: Construnario Versión 3.51
- Fecha de los precios: 12/09/2022
- Divisa: EUR

**BTL_GEO** m Barandilla por tramos independientes y pasamanos integrado en el cuerpo referencia BTL de Vallas Metalia
Trama a ejes de pletina: 94 x 94 mm Pletina de trenzado: 25 x 6mm Hueco libre: 69 x 69 mm Medidas en mm. *Altura total de la barandilla instalada: 875 mm.
