# Monomando para bidé cromado, referencia ATL1262C de Griferías Borrás

- Propiedad del archivo: CONSTRUNARIO
- Formato: FIEBDC-3/2012
- Programa: Construnario Versión 3.51
- Fecha de los precios: 12/09/2022
- Divisa: EUR

| Código | Ud | Descripción |
|---|---|---|
| ATL1262C | u | Monomando para bidé cromado, referencia ATL1262C de Griferías Borrás |
