# Monomando para lavabo cromado, referencia RIO2321C de Grifería Borrás

- Propiedad del archivo: CONSTRUNARIO
- Formato: FIEBDC-3/2012
- Programa: Construnario Versión 3.51
- Fecha de los precios: 12/09/2022
- Divisa: EUR

| Código | Ud | Descripción |
|---|---|---|
| RIO2321C | u | Monomando para lavabo cromado, referencia RIO2321C de Grifería Borrás |
