# Barrera de contención autoinflable para ambientes marinos, referencia Ecospeed de Markleen

- Propiedad del archivo: CONSTRUNARIO
- Formato: FIEBDC-3/2012
- Programa: Construnario Versión 3.51
- Fecha de los precios: 12/09/2022
- Divisa: EUR

**ECOSPEED** m Barrera de contención autoinflable para ambientes marinos, referencia Ecospeed de Markleen
Las barreras ECOSPEED son barreras de contención llenas de aire que se expanden instantáneamente a medida que salen del carretel durante el despliegue, sin necesidad de infladores, compresores u otras formas de suministro de aire externo. En su lugar, el aire se aspira a través de los respiraderos empotrados situados en la parte superior de la barrera, llenando así los flotadores con aire atmosférico. El sistema de autoinflado y la ausencia de válvulas de retención hacen de la ECOSPEED una barrera de despliegue excepcionalmente rápido, con requisitos mínimos de personal. Las barreras ECOSPEED tienen excelentes características de seguimiento de olas debido a su alta flotabilidad, flexibilidad y estabilidad. La espuma de flotación sólida interna les da a las barreras mucha flotabilidad de reserva, lo que las hace prácticamente imposibles de hundir en caso de daño. Los respiraderos de aire evitan que entre agua en las cámaras de flotación y eliminan el riesgo de daño asociado con las válvulas montadas en la superficie. Además, cada tramo de 25 metros tiene una válvula de drenaje en ambos extremos. El agua que pueda entrar en una barrera dañada se drenará automáticamente cuando la barrera se levante del mar con el carretel, sin necesidad de abrir válvulas o quitar tapas.
