# Sistema de barrido de alta velocidad, referencia NOFI Current Buster® 2 de Markleen. Derrames de hidrocarburos

- Propiedad del archivo: CONSTRUNARIO
- Formato: FIEBDC-3/2012
- Programa: Construnario Versión 3.51
- Fecha de los precios: 12/09/2022
- Divisa: EUR

**NOFICurrent Buster2** m Sistema de barrido de alta velocidad, referencia NOFI Current Buster® 2 de Markleen. Derrames de hidrocarburos
Representa una contribución importante a los sistemas de contingencia de derrames de hidrocarburos en aguas poco profundas, como puertos y áreas cercanas a la costa. El NOFI Current Buster® 2 ya lo usan muchos organismos de lucha contra contaminación en todo el mundo. La excelente maniobrabilidad y el diseño compacto hacen que el NOFI Current Buster® 2 sea ideal para la recolección de hidrocarburos en puertos y fiordos. Además de la capacidad de operar en aguas poco profundas, el NOFI Current Buster® 2 puede operar en corrientes de agua de hasta 3 nudos. Incluso a esta velocidad relativamente alta, el sistema puede recoger hidrocarburos tanto de alta como de baja viscosidad, incluido el diesel (esta capacidad ha sido ampliamente documentada con pruebas exhaustivas realizadas en el tanque de pruebas de OHMSETT, EEUU). El NOFI Current Buster® 2 puede almacenarse en un carretel o embalarse, por ejemplo, en un palet.
