# Solución de acristalamiento de pared de invernadero de baja emisión y alto rendimiento, Guardian Sun® de Guardian Glass

- Propiedad del archivo: CONSTRUNARIO
- Formato: FIEBDC-3/2012
- Programa: Construnario Versión 3.51
- Fecha de los precios: 12/09/2022
- Divisa: EUR

**GUARDIANSUN** m2 Solución de acristalamiento de pared de invernadero de baja emisión y alto rendimiento, Guardian Sun® de Guardian Glass
Guardian Sun® es una solución de acristalamiento de pared de invernadero de baja emisión y alto rendimiento con un valor U de 1,1, combinado con un factor solar bajo de solo un 43 %. Guardian Sun® ofrece una reflexión excepcionalmente baja del 17 % en el interior y del 19 % en el exterior, lo que rara vez se observa en el vidrio de baja emisión y aislante térmico que proporciona este nivel de rendimiento. Diseñado específicamente para el mercado de ventanas residenciales y ahora para el acristalamiento de paredes de invernaderos, Guardian Sun® ofrece la solución ideal para ayudar a mantener los invernaderos más frescos en verano y más cálidos en invierno.
