# Vidrio revestido avanzado para usarlo como espejo y pantalla de doble función, Guardian® Dielectric Mirror de Guardian Glass

- Propiedad del archivo: CONSTRUNARIO
- Formato: FIEBDC-3/2012
- Programa: Construnario Versión 3.51
- Fecha de los precios: 12/09/2022
- Divisa: EUR

**DIELECTRIC** m2 Vidrio revestido avanzado para usarlo como espejo y pantalla de doble función, Guardian® Dielectric Mirror de Guardian Glass
Guardian Dielectric Mirror es un vidrio revestido avanzado para usarlo como espejo y pantalla de doble función. Cuando la pantalla está encendida, se puede ver con claridad, y, cuando la pantalla está apagada, se ve el espejo, con toda la belleza y funcionalidad que aporta. Guardian Dielectric Mirror es un innovador vidrio revestido para aplicaciones de espejo y pantalla de doble función, como televisores ocultos en el baño o pantallas comerciales. Encienda la pantalla y se verá detrás del espejo. Apague la pantalla y el espejo se volverá a ver. Ello da a los diseñadores la libertad de innovar con funciones electrónicas y efectos visuales.
