# Mezclador monomando de lavabo 110 con vaciador automático de la serie Metropol de hansgrohe

- Propiedad del archivo: CONSTRUNARIO
- Formato: FIEBDC-3/2012
- Programa: Construnario Versión 3.51
- Fecha de los precios: 12/09/2022
- Divisa: EUR

**32506000** u Mezclador monomando de lavabo 110 con vaciador automático de la serie Metropol de hansgrohe
Consiste en: Mezclador monomando de lavabo, vaciador ComfortZone 110 Proyección: 135 mm altura del caño: 210 mm Máximo caudal a 3 bar: 5 l/min Vaciador automático de 1 ¼“ Material del vaciador: metal Sistema antical QuickClean
