# Fregadero de cocina bajo encimera referencia S51 S510-U450 de hansgrohe

- Propiedad del archivo: CONSTRUNARIO
- Formato: FIEBDC-3/2012
- Programa: Construnario Versión 3.51
- Fecha de los precios: 12/09/2022
- Divisa: EUR

**S51 S510-U450** u Fregadero de cocina bajo encimera referencia S51 S510-U450 de hansgrohe
Cotas de corte: 448 x 398 mm Material: SilicaTec Número de cubetas: 1 cubeta principal sin agujero del grifo Tamaño del armario: 60 cm Tipo de montaje: bajo encimera Posición rebosadero: en el lado derecho de la cubeta Profundidad de la cubeta: 190 mm vaciador no incluido - por favor, pedir un vaciador aparte
