# Panel de cubierta con tapajunta referencia CUB2Gr de Hiansa. Espesores disponibles: 30/40/50/60/80/100/120 - de Hiansa

- Propiedad del archivo: CONSTRUNARIO
- Formato: FIEBDC-3/2012
- Programa: Construnario Versión 3.51
- Fecha de los precios: 12/09/2022
- Divisa: EUR

**CUB2GR** m2 Panel de cubierta con tapajunta referencia CUB2Gr de Hiansa. Espesores disponibles: 30/40/50/60/80/100/120 - de Hiansa
Panel desarrollado para cubiertas inclinadas con una pendiente mínima del 7%. Su sistema de tornillería con fijación oculta (tapajuntas) le garantiza la estanqueidad del sistema y le da un aspecto moderno y funcional. Su perfilado combina a la perfección una gran capacidad mecánica con un acabado con pocas nervaduras.
